# KA Setterich_Erneuerung Gasspeicher_Gasreinigung
Angebotsaufforderung (GAEB DA XML 3.2, DA83)
Projekt: 657_1
Währung: EUR
Erstellt mit: GXML Toolbox V3.3 R20220330, ORCA AVA 25.0.5 - Professional Edition 25.00.05, 10.10.2025

## Baubeschreibung
Baubeschreibung

1. Veranlassung
Der Wasserverband Eifel-Rur (WVER) betreibt in Baesweiler im Ortsteil Setterich die Kläranlage Baesweiler-Setterich mit einer Ausbaugröße von 50.000 EW.

Im Rahmen der hier vorliegenden Ausschreibung soll der vorhandene Niederdruck-Trockengasbehälter aufgrund seines Alters erneuert werden. Die Erneuerung des Gasspeichers beeinhaltet ebenfalls die Erneuerung des Vorschachtes mit Kondensatabscheidung. Zusätzlich wird zum Schutz des vorhandenen BHKWs eine Gasreinigung als Aktivkohlefiltration errichtet.
Es sind folgende Arbeiten in den Gewerken Bautechnik, Maschinentechnik und Elektrotechnik vorgesehen:

- Demontage des alten Gasspeichers
- Abbruch des alten Gasspeicherfundamentes
- Errichtung und Betrieb bauzeitlicher Gasspeicher
- Errichtung eines neuen Gaspeichers mit Fundament und Vorschacht
- Errichtung einer Gasreinigung als Aktivkohlefiltration

2. Leistungsaufteilung
Die Gesamtleistung zur Erneuerung des Gasspeichers und der Errichtung einer Gasreingung sind in drei Lose aufgeteilt:

- Los 1: Bautechnik (Inhalt des vorliegenden Leistungsverzeichnisses)
- Los 2: Maschinentechnik (nicht Bestandteil dieser Ausschreibung)
- Los 3: Elektrotechnik (nicht Bestandteil der vorliegenden Ausschreibung)

3. Baustelle
Die Baustelle liegt auf dem Gelände der Kläranlage Baesweiler-Setterich.

Anschrift der Baustelle:
Kläranlage Baesweiler-Setterich
Am Klärwerk,
52499 Baesweiler

Zufahrt:
Die Zufahrt zur Kläranlage erfolgt von der Straße Am Klärwerk aus.

Strom- und Wasseranschlüsse:
Stromanschlüsse (32 A) und Trinkwasseranschlüsse stehen in 50 m Entfernung vom Baufeld zur Verfügung.

## 01 Bautechnische Leistungen

### Titel 01 Baustelleneinrichtung

*Hinweis: Hinweis Bautagesberichte*
Hinweis Bautagesberichte

Der AN ist zur täglichen Führung von Bautagesberichten verpflichtet.
Die Bautagesberichte sollen Stand und Fortschritt der Bauarbeiten und
bemerkenswerte Ereignisse des Bauablaufs lückenlos festhalten.
Die Bautagesberichte sind täglich vom Verfasser mit Datum und Unterschrift
zu versehen und dem AG wöchentlich zu übergeben.

*Hinweis: Hinweis Baustelleneinrichtung*
Die Baustelleneinrichtung, deren Vorhaltung, Unterhaltung und Räumung nach DIN 18299, VOB C gelten als Nebenleistung, die auch ohne Erwähnung im Vertrag zur vertraglichen Leistung gehören. Eine gesonderte Vergütung erfolgt somit nicht.
Darüber hinausgehende Leistungen werden in separaten Positionen benannt und vergütet.

Es findet grundsätzlich wöchentlich in Absprache mit dem AG eine Baustellenbesprechung auf der Baustelle statt. Auf Verlangen des AG kann diese bei Bedarf auch öfter erfolgen. Der verantwortliche Bauleiter hat an diesen Besprechungen teilzunehmen. Eine separate Vergütung erfolgt nicht.

**01.10 Straßenreinigung**
Reinigen der öffentlichen Verkehrsflächen, Länge ca. 100 m  auf Anordnung der Bauleitung
Einschl. Aufstellen, Vorhalten und Entfernen entsprechender Baustellenhinweisschilder und Warnschilder.
Menge: 10,000 St

**01.20 Zuarbeitung SiGeKo**
*** Pauschalposition
Der AG bestellt für die beauftragten Leistungen einen Koordinator gemäß § 3 BaustellV. Der AN ist diesbezüglich verpflichtet, alle Leistungen und Angaben zu erbringen, die seitens des AN für die Erfüllung der Arbeiten des SiGeKos und für dessen Erstellung eines SiGe-Plans gemäß Baustellenverordnung erforderlich sind. Hierzu zählen insbesondere:
- Sicherheitsunterweisung ausfüllen und unterschreiben,
- Unternehmensstruktur, Betriebsstruktur und Tätigkeiten darstellen,
- Ermittlung und Beurteilung vorh. Gefährdungen § 5 ArbSchG sowie gewerksspezifische Gefährdungsanalyse des Unternehmers § 6 ArbSchG (Pflicht zur Dokumentation),
- Vorlage der Dokumentation der persönlichen Sicherheitsbelehrung der Mitarbeiter (formloses Schreiben),
- Vorlage der Ersthelferbescheinigungen (Kopie),
- Meldepflicht bei Bauleitung oder Koordinator über
  - Unterweisung nach UVV und SiGE-Plan für Arbeitnehmer, die auf der Baustelle erstmals ihre Arbeit aufnehmen,
  - Arbeitsunfälle und Verletzungen auf dem Baustellengelände,
  - beschädigte Schutzeinrichtungen im Verkehrsbereich,
- Angaben über die Anzahl der Mitarbeiter auf der Baustelle,
- Angaben über voraussichtlich verwendete Gefahrstoffe bzw. Betriebsstoffe sowie Angaben zur Lagerung voraussichtlich verwendeter Gefahr- bzw. Betriebsstoffe (Arbeitsanweisung bzw. Sicherheitsdatenblatt),
- Prüfnachweise der vorgesehenen elektr. Geräte gem. DGUV Vorschrift 3,
- Vorlage der Betriebserlaubnisse und Eignungsnachweise der Fahrer Kran, Bagger u.ä.,
- Maschinenliste / Geräteliste,
- Montageanweisung, Arbeitsanweisung, Abbruchanweisung (bei Bedarf).

Der AN verpflichtet sich zur kooperativen Zusammenarbeit mit dem durch den AG beauftragten SiGeKo. Die Koordination durch den SiGeKo entbindet den AN nicht von der erforderlichen Fürsorge- und Überwachungspflicht der Beschäftigten. Ebenso trägt der AN die Überwachungspflicht für die durch ihn beauftragten Nachunternehmer.
Menge: 1,000 psch

**01.30 Zusammenstellung der Dokumentation**
*** Pauschalposition
Erstellung einer Dokumentations- und Revisionsakte (1-fach in Papierform, 2-fach auf Datenträger), mit folgendem Inhalt:

Protokolle aller durchgeführten Prüfungen und Untersuchungen wie z.B.:
- Bautagebuch
- Lieferscheine
- Stundenberichte
- Aufmaße
- Rammsondierungen und Plattendruckversuche
- Dichtheitsprüfungen der Rohrleitungen und Schächte
- Druckprüfungen von Druckrohrleitungen
- Bodenanalysen
- Bewehrungsabnahmen
- Datenblätter
- Rohrstatiken, Statiken bzw. Prüfstatiken
- Bedienungsanleitungen und technische Daten aller gelieferten  Aggregate, Armaturen, Bauteile etc.

Die vollständige Dokumentation ist min. 3 Wochen vor der VOB-Abnahme, ggf. auch Teilabnahme, dem AG zur Prüfung vorzulegen.
Menge: 1,000 psch

**01.40 Bauzaun, h = 2 m liefern, aufstellen, vorhalten, räumen**
Bauzaun auf unbefestigtem Untergrund, aus Einzelelementen mit umlaufend verzinktem Stahlrohrrahmen und Vergitterung, mit Standfüßen und Verklammerung, Zaunoberkante über Oberfläche Gelände 2 m, aufstellen, für die gesamte Bauzeit vorhalten und räumen.
Aufstellung in mehreren Teilbereichen
Menge: 100,000 m

### Titel 02 Abbrucharbeiten

*Hinweis: Hinweise Abbrucharbeiten gemäß DIN 18459*
Hinweise Abbrucharbeiten gemäß DIN 18459

Die Arbeiten sind nach DIN 18459 (ATV Abbruch- und Rückbauarbeiten)
auszuführen. Die entsprechenden Angaben zur Ausführung sind zu
berücksichtigen. Die gem. Nr. 4 aufgeführten Nebenleistungen werden
nicht gesondert vergütet und sind einzukalkulieren.

Bei der Kalkulation der Abbrucharbeiten ist von Betondruckfestigkeiten von bis zu 70 N/mm² (C60/75) auszugehen

**02.10 Abbruch Stahlbetonfundament, kreisringförmig**
Abbruch Stahlbetonfundamente,
kreisringförmig, Radius ca. 4,0 m, b x t  = ca. 0,50 x 0,60 m
incl. Entsorgung des Abbruchmaterials
Menge: 8,000 m³

**02.20 Stahlbeton-Bodenplatte, kreisförmig**
Abbruch Stahlbetonfundamente,
kreisförmig, Radius ca. 3,5 m, d = 50 cm
incl. Entsorgung des Abbruchmaterials
Menge: 28,000 m³

**02.30 Abbruch Kondensatschacht aus Stahlbeton**
kreisförmig, Radius 2,0 m, Tiefe 2,50 m
incl. Schachtunterteil
incl. Entsorgung des Abbruchmaterials
Menge: 1,000 Stck

### Titel 03 Erdarbeiten, Verbau

*Hinweis: Erdarbeiten im gewachsenen Boden*
Durch die zuständige Behörde kann nicht ausgeschlossen werden, dass noch Kampfmittel im Boden vorhanden sind. Dies betrifft den gewachsenen Boden unterhalb der Auffüllung.
Eine Flächenüberprüfung (ergebnisorientierte Detektion) ist zum
aktuellen Zeitpunkt nicht möglich, da der Arbeitsbereich durch Infrastruktur bebaut ist.

Gewachsener Boden wird angetroffen ca. 1 m unter GOK im Bereich des geplanten Vorschachtes (Grundfläche ca. 2,5 m x 2,5 m). Der Vorschacht wird bis zu einer Tiefe von ca. 3 m errichtet.

Der Abbruch des Fundamentes Gasspeicher sowie der Neubau des Fundamentes des Gasspeichers erfolgt im Bereich von Auffüllungen und nicht im gewachsenen Boden.

Die Erdarbeiten im gewachsenen Boden haben mit Vorsicht zu erfolgen bzw. es ist mit einer verminderten Aushubleistung in diesem Bereich zu rechnen.

**03.10 Oberboden abtragen, seitlich lagern**
Oberboden abtragen und seitlich lagern
Abtragdicke 30 - 70 cm, i.M. 50 cm
Mengenermittlung nach Aufmaß an der Entnahmestelle.
Menge: 25,000 m3

**03.20 Boden für Baugruben ausheben, laden, abfahren u. entsorgen, T bis 3 m, Z2**
Boden für Baugruben profilgerecht lösen, ausheben, laden, abfahren u. entsorgen.

- Aushubtiefe bis 3 m,

Homogenbereich E1 gem. Bodengutachten
Zuordnungswert nach LAGA TR Boden, Feststoff: Z 2
Menge: 240,000 m³

**03.30 Bodenaustauschmaterial 0/32 liefern und einbauen**
Bodenaustauschmaterial
RCL I-Schotter 0/32 mm
Stärke bis 0,60 m
im Bereich der Baugrubensohle
liefern, lagenweise einbauen
und verdichten auf EV2 = 100 MN/m²
Mengenermittlung nach Aufmaß
Menge: 45,000 m³

**03.40 Boden für Rohrgräben ausheben, laden, abfahren u. entsorgen, Z2**
Boden für Rohrleitungsgräben und Kabeltrassenmogenbereich E1 gemäß Baugrundgutachten, profilgerecht lösen, ausheben, laden, abfahren u. entsorgen.

Aushubtiefe bis 1,0 m,
Breite bis 1,0 m,

Zuordnungswert nach LAGA TR Boden Feststoff Z2
Menge: 90,000 m³

**03.50 Schachtverbau, T über 2,0 bis 3,0 m, L x B ca. 3,5 m x 3,5 m**
Verbau für Schächte nach Wahl des AN herstellen und rückbauen. Es dürfen nur bauartgeprüfte Verbaugeräte verwendet werden.
- Grabentiefe: über 2,0 bis 3,0 m
- Baugrubenabessungen L x B= 3,5 m x 3,5 m
Menge: 35,000 m²

**03.60 Auflager und Ummantelung, Sand, Rohrleitungen**
Füllmaterial für Auflager und Ummantelung bzw. Bettung von Rohrleitungen,

Material: Sand entsprechend DIN EN 1610 bzw. DIN 18307 oder gleichwertig

Abdeckung: 300 mm über Rohrscheitel

beidseitig der Rohrleitung anschütten und von Hand oder mit leichtem Gerät verdichten.
Menge: 35,000 m3

**03.70 Verfüllen von Rohrgräben, Anlieferung**
Verfüllen von Rohrgräben mit vom AN zu lieferndem Boden,
Material: RCL I-Schotter oder gleichwertig
Material liefern, abladen, profilgerecht einbauen und verdichten.
Verformungsmodul an der Oberfläche EV2 > 45 MPa
Menge: 25,000 m3

**03.80 Polsterschicht 0/45 liefern, einbauen, T bis 70 cm**
Polsterschicht als Frostschutzschicht in Stärke bis 0,7 m liefern, einbauenund lagenweise verdichten.

- Abweichungen von der Sollhöhe +/- 2 cm.

Frostschutzschicht aus Recyclingmaterial 0/45 mm, unbelastet, entspr. den Anforderungen der ZTVT-StB, neueste Ausgabe, profilgerecht einbauen und mit geeignetem Gerät auf EV2 > 100 MN/m² zu verdichten
Menge: 50,000 m³

**03.90 Schottertragschicht 0/32 liefern, einbauen, T bis 25 cm**
Schottertragschicht liefern und einbauen
Einbaudicke: bis 25 cm
Baustoffgemisch: RCL I  0/32 oder gleichwertig
Verformungsmodul EV2 auf der Oberfläche >120 MPa.
Menge: 5,000 m³

**03.100 Verbundpflaster aufnehmen, reinigen, zwischenlagern**
Betonverbundpflaster, d = 10 cm, aufnehmen, reinigen und im Baustellenbereich auf Paletten zwischenlagern.
Menge: 20,000 m²

**03.110 Splittbett aufnehmen und beseitigen, d = 5 cm**
Pflasterbett aus Splitt, d = 5 cm aufnehmen und beseitigen
Menge: 20,000 m²

**03.120 Verbundpflaster aus Zwischenlager, versetzen, Bettung Kalkstein-Edelsplitt**
Verbundpflaster aus Zwischenlager

Pflasterdecke nach Merkblatt für Flächenbefestigungen
mit Pflaster- und Plattenbelägen, aus Pflastersteinen
herstellen.

Bettungsmaterial:
Brechsand-Splitt-Gemisch 0/5 liefern und herstellen,
4 cm im verdichteten Zustand.

Liefern und Einbauen Fugenmaterial,
Fugenschlussmaterial 0/2 mm nach Bedarf liefern und
einbauen bzw. einschlämmen.
Menge: 20,000 m²

**03.130 Hochbord incl. Rückenstütze aufnehmen, Hochbord lagern**
Hochbord incl. Rückenstütze aufnehmen
Hochbord reinigen und zum Wiedereinbau zwischenlagern
Rückenstütze aus Beton beseitigen
Menge: 8,000 m

**03.140 Hochbord aus Zwischenlager in Rückenstütze aus Beton**
Hochbord aus Zwischenlager in Rückenstütze aus Beton C12/15 fachgerecht versetzen
Menge: 8,000 m

**03.150 Stahlplatten d = 15 mm anliefern, verlegen, wieder beseitigen**
Stahlplatten d = 15 mm anliefern,
als Auflager für provisorischen Gasspeicher verlegen
und nach Abschluss der Maßnahme rückbauen und beseitigen
Menge: 15,000 m²

### Titel 04 Betonarbeiten

*Hinweis: Hinweis Abnahme Baugrubensohle*
Die Baugrubensohlen der Ortbetonbauwerke sind vor Einbringen der Sauberkeitsschicht vom beauftragten Gutachter des AG abnehmen zu lassen.

*Hinweis: Hinweis Sichtbetonklasse 2*
Sichtbare Betonoberflächen in Sichtbetonklasse 2 nach "Merkblatt Sichtbeton" des BDV/VDZ.

**04.10 Überwachung Betonherstellung**
*** Pauschalposition
Überwachung des Betoneinbaus durch eine dafür anerkannte Überwachungsstelle gemäß DIN 1045-3 Anhang C im Auftrag und auf Rechnung des AN.
Es gilt die Überwachungsklasse 2 nach DIN 1045-3, Ziffer 11.5.
Der Überwachungsbericht ist dem Auftraggeber im Rahmen der Baustellendokumentation zu übergeben.
Menge: 1,000 psch

**04.20 Sauberkeitsschicht, C12/15, d = 10 cm**
Ortbeton der Sauberkeitsschicht, Untergrund waagerecht, obere Betonfläche waagerecht, einschl. Schalarbeiten, als unbewehrter Beton, Ausführung gemäß Zeichnung herstellen.

Betonfestigkeit:  C12/15
Expositionsklasse:  X0
Beton:  Normalbeton
Dicke:  10 cm
Menge: 15,000 m²

**04.30 Trennlage PE-Folie, D= 0,3 mm, 2-lagig**
Trennlage aus 2 x PE-Folie 0,3 mm, Stöße überlappend,
zwischen Sauberkeitsschicht und Bodenplatte herstellen,
Ausführung auf gerader Oberfläche.

Überlappungen werden nicht gesondert vergütet.

Abrechnung der Trennlage bis max.10 cm über die Bodenplatte hinaus.
Menge: 15,000 m²

**04.40 Ortbeton Ringfundament, Stahlbeton C35/45, b/h = 40/95 cm**
Ortbeton Streifenfundament, ringförmig, Stahlbeton,

Betongüte:  C 35/45
Expositionsklasse:  XC2, XF1
Abmessungen: b/h = 40/95 cm, Durchmesser ca. 8 m
Untergrund:  waagerecht
Oberfläche:  waagerecht
herstellen.
Menge: 4,000 m³

**04.50 Ortbeton Bodenplatte Gasbehälter, Stahlbeton C35/45, d = 23-30 cm**
Ortbeton-Bodenplatte, Stahlbeton,

Betongüte:  C 35/45
Expositionsklasse:  XC2, XC3, XF1
Dicke:  23-30 cm
Durchmesser : ca. 8 m
Untergrund:  waagerecht
Oberfläche:  geneigt, 2 % Gefälle zum Mittelpunkt
herstellen.
Menge: 4,000 m³

**04.60 Ortbeton Bodenplatte Kondensatschacht, Stahlbeton C35/45, d = 25 cm**
Ortbeton-Bodenplatte, Stahlbeton,

Betongüte:  C 35/45
Expositionsklasse:  XC2, XC3
Dicke:  25 cm
Abmessungen : 2,10 x 2,10 m
Untergrund:  waagerecht
Oberfläche:  waagerecht
herstellen.
Menge: 4,000 m³

**04.70 Ortbeton Wand Kondensatschacht, Stahlbeton C 35/45, d = 25 cm**
Ortbeton-Wand herstellen. Stahlbeton, obere Betonfläche waagerecht,
Betongüte:  C 35/45
Expositionsklasse:  XC2, XC3, XF1
Dicke:  25 cm
Wandhöhe bis 3,0 m
Menge: 16,000 m³

**04.80 Ortbeton Decke Kondensatschacht, Stahlbeton C 35/45, d = 30 cm**
Ortbeton-Decke herstellen. Stahlbeton, obere Betonfläche waagerecht,
Betongüte:  C 35/45
Expositionsklasse:  XC3, XC4, XF1, XF3
Dicke:  30 cm
Menge: 16,000 m³

**04.90 Schalung Ringfundament, h = 65 cm, D = ca. 8 m**
Schalung Ringfundament, h = 65 cm, D = ca. 8 m
als zweihäuptige Schalung
Menge: 35,000 m²

**04.100 Randabschalung Bodenplatte, H = 30 cm, kreisförmig**
Schalung für kreisförmige Ortbeton-Bodenplatte.
- Höhe Randschalung: 30 cm, D = ca. 8 m
Menge: 10,000 m²

**04.110 Erschwernis Einbau aufgehender PE-Leitung DA 63 mit**
*** Pauschalposition
Erschwernis Einbau aufgehender PE-Leitung DA 63 mit Mauerkragen in Bodenplatte
Menge: 1,000 psch

**04.120 Randabschalung Bodenplatte/Decke Kondensatschacht, h = 30 cm**
Menge: 6,000 m²

**04.130 Schalung Wände Kondensatschacht, Höhe bis 3,0 m**
Schalung für Wände herstellen
- Schalungshöhe: bis 3,0
Dreikantleisten zum Brechen von Kanten an Betonoberflächen sind einzukalkulieren.
Menge: 77,000 m²

**04.140 Schalung der Decke, Höhe bis 3,0 m**
Schalung der Decke herstellen
Höhe bis 3,0 m
Menge: 16,000 m²

**04.150 Abschalen von Öffnungen in Bodenplatte 60 x 60 cm, d = 25 cm**
Menge: 1,000 St

**04.160 Abschalen von Öffnungen in Deckenplatte 1,0 x 1,0 m, d = 30 cm**
Menge: 1,000 St

**04.170 Arbeitsfugenblech Sohle/Wand, mittig**
Beidseitig beschichtetes Fugenblech mit allgemeinem bauaufsichtlichem Prüfzeugnis zur Abdichtung der Arbeitsfuge Sohle/Bodenplatte liefern und einbauen.

Alle Stöße sind zu überlappen und zu verkleben. Ausführung und Einbau nach Herstellervorschrift.
Fugenblechhöhe min 150 mm
einschl. Eckausbildungen
Befestigungsmittel werden nicht gesondert vergütet.
Menge: 15,000 m

### Titel 05 Bewehrung und Einbauteile

**05.10 Stabstahl BSt500 S**
Stabstahl BSt500 S, alle Durchmesser nach DIN 488-1, DIN 488-4 gemäß bauseits aufgestellter Berechnung und Bewehrungszeichnungen, Stahllisten und Plänen,
liefern, abladen, schneiden, ggf. biegen, verlegen und beim Betonieren mit den erforderlichen Überdeckungen
versehen, einschließlich Abstandhalter, Verschnitt, Unterstützungskörbe, Rödeldraht etc.,
Abgerechnet wird nach Stahlliste.
Menge: 10,000 t

**05.20 Faserzement-Mauerhülse DI 100 aus asbestfreiem**
Faserzement-Mauerhülse DI 100 aus asbestfreiem Polymer-Quarzsand-Zement zur Aufnahme von Dichteinsätzen für Rohrdurchführungen liefern und einbauen
Menge: 1,000 St

**05.30 Faserzement-Mauerhülse DI 150 aus asbestfreiem**
Faserzement-Mauerhülse DI 150 aus asbestfreiem Polymer-Quarzsand-Zement zur Aufnahme von Dichteinsätzen für Rohrdurchführungen liefern und einbauen
Menge: 2,000 St

**05.40 Kabeldurchführung als Doppeldichtpackung, DN 90**
Kabeldurchführung als Doppeldichtpackung, DN 90
liefern und einbetonieren
für Wandstärke 25 cm
Menge: 2,000

**05.50 VA-Putzrahmen für Schachtabdeckung 1000 x 1000 mm**
VA-Putzrahmen für Schachtabdeckung 1000 x 1000 mm
W. 1.4301 oder gleichwertig  , aus 4 mm starkem Winkelprofil
abgestimmt auf die Schachtabdeckung
Menge: 1,000 St

**05.60 VA-Schachtabdeckung, 1000 x 1000 mm, regensicher**
VA-Schachtabdeckung, 1000 x 1000 mm, regensicher
mit Dunsthut DN 150, vollständig aus W 1.4301 oder gleichwertig
zur Verschraubung mit Putzrahmen (gesonderte Pos.)
bestehend aus:
Deckel aus Edelstahlblech, Stärke 2 mm
in der Mitte überhöht
mit innerer Querversteifung
mit Dunsthut DN 150
mit selbsteinfallendem Verschluss, Edelstahl-Gasdruckfeder
mit verdeckt liegenden Scharnieren
Rahmen aus Z-Profilen
gebeizt und passiviert
liefern und einbauen
Menge: 1,000 St

### Titel 06 Erdungsanlage

**06.10 Bandstahl 30 x 3,5 mm, 1.4571**
Bandstahl 30 x 3,5 mm, Werkstoff-Nr. 1.4571 oder gleichwertig, nach DIN EN 50164-2 und DIN 48801 als Fundamenterder/Oberflächenerder
liefern und verlegen
Menge: 45,000 m

**06.20 Bandstahl 30 x 3,5 mm, feuerverzinkt, im Beton**
Bandstahl 30 x 3,5 mm, feuerverzinkt oder gleichwertig, nach DIN EN 50164-2 und DIN 48801 als Fundamenterder/Oberflächenerder
liefern und verlegen
Menge: 45,000 m

**06.30 Kreuzstück nach DIN 48845**
Kreuzstück nach DIN 48845 schwere Ausführung aus Material 1.4571 oder gleichwertig . Liefern und einbauen
Menge: 10,000 St

**06.40 Erdungsfestpunkt, Durchführung**
Erdungsfestpunkt (innen, außen) zum Anschluss an v. g. Bandeisen, Anschlussstelle für Ableitung und Erdungsanlage, gleichzeitig auch Messstelle, Material 1.4571 oder gleichwertig, als wasserundurchlässige Durchführung mit beidseitigem Anschluss,

Variante einschließlich Anschluss und Fixierung an Schalung und Anschluss des Fundamenterders.

Anschlussgewinde : M12
Menge: 2,000 St

**06.50 Verbindungstelle im Erdreich isolieren**
Verbindungstelle im Erdreich isolieren.
Menge: 4,000 St

**06.60 Messung des Einzelerderwiderstandes**
*** Pauschalposition
Messung des Einzelerderwiderstandes für jeden Einzelerder.

Erstelllung der Dokumentation nach DIN 18014 als Nachweis des fachgerechten Ausführung des Fundamenterdersystems ist zwingend gefordert.

Die Erder sind durchgehend zu kennzeichnen und die Bezeichnung ist in die Bestandspläne zu übernehmen.

Vorhandene Bezeichnungen sind zu übernehmen und in ein einheitliches Gesamtkonzept einzuarbeiten.

Die Bauwerks- und Lagepläne können auf CAD-Format übergeben werden.

Sollte sich bei der ersten Messung des Erders ein zu hoher Widerstand feststellen lassen, so ist der betroffene Erder nach erfolgten Sanierungsmaßnahmen nochmals zu messen.
Menge: 1,000 psch

**06.70 Digitale Fotodokumentation**
*** Pauschalposition
Digitale Fotodokumentation über folgende Anlagen:

- Erdungsanlagen
- Ringerder

bestehend aus folgenden Teilleistungen:
- Aufnahme der Anlagenteile
- Übergabe der erstellten Fotos auf Datenträger (CD) mit genauer Ortsangabe
- Übergabe eines Exemplares auf Fotopapier
- Erstellung von Kommentaren

Insbesondere Teile der Anlage, die bedingt durch den Baufortschritt dem Betrachter entzogen werden, sind besonders zu beachten und rechtzeitig aufzunehmen.
Menge: 1,000 psch

**06.80 Erdungsprüfbuch**
*** Pauschalposition
Erdungsprüfbuch einschließlich Zeichnungen mit eingezeichneter Leitungsführung,
2-fach für das Bauwerk.
Menge: 1,000 psch

### Titel 07 Rohrleitungen / Kabeltrassen

**07.10 Rohr PE 100, DA 63 x 3,8, SDR17**
Rohrleitung nach DIN 8074/DIN 8075, DA 63 x 3,8,
Werkstoff PE 100 oder gleichwertig,
liefern, verschweißen und verlegen.
Die Schweißverbindungen sind in den Einheitspreis einzurechnen.
Menge: 10,000 m

**07.20 PE-Mauerflansch DA 63**
PE-HD oder gleichwertig, Mauerflansch DA 63 mit angeschraubtem Stahlflansch

Auf das PE-Rohr ist ein Flansch aufzuschweißen und ein Stahlflansch anzuschrauben
Menge: 2,000 St

**07.30 PE-Verschlusskappe für Rohr DA 63 x 3,8**
PE oder gleichwertig Verschlusskappe für Rohr DA 63 x 3,8 mm
liefern und als provisorischen Rohrverschluss einbauen
Menge: 1,000 St

**07.40 Passstück DA 63 x 3,8**
Passstück als Zulage, DA 63 x 3,8 mm,
einschl. passgenaues Ablängen und vorbereiten für die Verschweißung
Menge: 1,000 St

**07.50 Rohrbögen, >0° - 45°, DA 63, SDR 17**
Nahtlose Rohrbögen >0° - 45°, (r = 1,5 d),
für Stumpf- und Elektromuffenschweißung,
DA 63
Werkstoff PE 100 oder gleichwertig,
als Zulage liefern und fachgerecht einbauen.
Menge: 2,000 St

**07.60 Rohrbögen, >45° - 90°, DA 63, SDR 17**
Nahtlose Rohrbögen >45° - 90°, (r = 1,5 d),
für Stumpf- und Elektromuffenschweißung,
DA 63
Werkstoff PE 100 oder gleichwertig,
als Zulage liefern und fachgerecht einbauen.
Menge: 2,000 St

**07.70 Losflansch, DA 63, PP-Stahl**
Losflansch,
gebohrt nach ISO/DIN PN 10,
für Rohraußendurchmesser DA 63,
Werkstoff glasfaserverst. Polypropylen (PP) mit Stahleinlage oder gleichwertig,
als Zulage liefern und einbauen.
Menge: 2,000 St

**07.80 Vorschweißbunde für Losflansche, DA 63**
Vorschweißbunde für Losflansche,
Herstellungsart gespritzt,
für Stumpf- und Elektromuffenschweißung,
für Rohraußendurchmesser DA 63,
Werkstoff PE 100 oder gleichwertig,
als Zulage liefern und einbauen.
Menge: 2,000 St

**07.90 Schraubverbindung mit Dichtung, DA 63**
Sätze Verbindungsschrauben,
für Flansch-Verbindungen DA 63, PN 10,
mit Muttern, Unterlegscheiben, Dichtungsringen und Dichtungsmitteln,
für Vorschweiß- und Losflanschverbindungen,
Stahlteile aus Edelstahl A2/A4 oder gleichwertig.
als Zulage liefern und montieren.
Menge: 2,000 St

**07.100 Kabelschacht aus Stahlbetonteilen LxBxH=100x80x80**
Kabelschacht aus Stahlbetonteilen
lichte Maße (L/B) 100 cm * 80 cm, lichte Höhe ca. 80 cm
liefern und einbauen,
Brückenklasse 60 DIN 1072, Abd. Klasse D DIN 1229 Teil 1
als Rahmenschacht mit Abdeckung ohne Lüftungsöffnung
mit einteiliger Bodenplatte mit Sickeröffung
4-seitig Einführungsöffnungen
einschl. Erdungsdurchführung
Schachtteile in Zementmörtel versetzen
Menge: 1,000 St

**07.110 Kabelschutzrohr PE-HD-Verbundrohr flexibel DA 110**
Kabelschutzrohr als Verbundrohr aus PE oder gleichwertig DIN 8075,
Maße DIN 16961-1 in Sandwich-Bauweise,
DA 110, flexibel, halogenfrei,
außen gewellt, innen glatt,
in Ringen zu 50 m,
mit verzinktem Zugdraht, 4 mm stark, mit einseitig aufgesteckter Doppelsteckmuffe,
wasserdicht, liefern und in vorhandenem Erdgraben in Einzellängen verlegen,
einschl. Liefern und Einbringen der Rohrabstandshalter.
Menge: 50,000 m

**07.120 Ringraumdichtung 100/ 63 mm**
Ringraumdichtung, zur Abdichtung einzelner, durch Bauwerkswände und -decken geführter Rohrleitungen mittels einer Gliederkettendichtung aus elastomeren Dichtelementen, liefern und gemäß Einbauvorschriften des Herstellers druckdicht montieren.
- Werkstoff: EPDM, Nitril- oder Silikon-Kautschuk oder gleichwertig
- Außendurchmesser Mediumrohr, PE oder gleichwertig: Da 63 mm
- Innendurchmesser Mauerhülse/ Kernbohrung: Di 100 mm
Menge: 1,000 St.

### Titel 08 Schlosserarbeiten / Schachtausstattung Kondensatschacht

**08.10 Leitern aus Edelstahl, 1.4571, 2,10 m**
Leitern aus Edelstahl, W.-Nr 1.4571 oder gleichwertig
kaltgewalzt, Holme 1 1/4",
Sprossen längsgerieft, 25 * 2 mm,
Leiterbreite 400 mm,
Sprossenabstand 260 mm.
Einschließlich der notwendigen Flanschkonsolen.
Sämtliche Verbindungen zwischen
Holmen, Sprossen, Flanschkonsolen argongeschweißt
und gebeizt, liefern und an den Bauwerkswänden
entsprechend den statischen Erfordernissen
und gemäß Werksanleitung des Herstellers
jede Flanschkonsole mit 2 Verbundankern M 10
an der Wand befestigt- einbauen.
Baulänge: 2,10 m
Menge: 1,000 St

**08.20 Einstieghilfe angedübelt (stationär)**
Einstieghilfe, aus Edelstahl Werkstoff 1.4571 oder gleichwertig,
versenkbar, nicht demontierbar,
Nutzlänge über Gelände mindestens 1100 mm,
komplett mit Befestigungsmaterial,
liefern und montieren.
Menge: 1,000 St

**08.30 Bodenhülse für Auslegearm**
Bodenhülse für die Aufnahme eines Auslegearms für persönliche Schutzausrüstung gegen Absturz nach DIN EN 795, Klasse B geprüft,
zur Montage auf Betondecke, Dicke 25 cm, liefern und montieren.

Werkstoff der Hülse: Edelstahl V4A oder gleichwertige
Untergrund: Beton

Befestigung Beton: mittels Befestigungskit (seperate Position)
Menge: 1,000 St.

**08.40 Befestigungskit für Bodenhülse**
Befestigungskit M16 Edelstahl für Betonmindeststärke 250 mm zur Befestigung der Bodenlagerung des Personenhebekrans liefern.

Typ: Anker M16/125x30
Menge: 1,000 St

**08.50 Lüftungskamin DN 150**
Lüftungskamin DN 150,
aus Edelstahl, Werkstoff-Nr. 1.4571 oder gleichwertig,
DA 168,3 x 2,6 mm,
Rohrlänge ca. 2.500 mm,
senkrechter Einbau,
mit angeschweißtem Flansch und Dichtung zum Aufdübeln auf die Betondecke
OK Dunsthut ca. +0,50 m über GOK,
mit Dunsthut und Insektenschutzgitter,
liefern und montieren,
Menge: 1,000 St
